# Maurerarbeiten
Angebotsaufforderung (GAEB 90, DA83)
Währung: EUR

## Maurerarbeiten
Datum: 19.05.26

*Hinweis*
BAUVORHABEN

Essen, Leimgardtsfeld 32,34,36,38
Wichtiger Hinweis zum Ausführungszeitraum!!!

Beginn:  20.07.2026
Fertigstellung:  16.10.2026

4 Häuser in 1 Block
3-geschossig (EG,1.OG, DG mit Wohnung und Speicher)
1-Spänner
12 Mieteinheiten

Die Arbeiten finden in einem Bauabschnitt statt.

Durchzuführende Arbeiten gesamt:

- Baustelleneinrichtung
- Gerüstbau
- Wärmedämmfassade
- Balkonsanierung
- Fliesen- und Estricharbeiten Balkone
- Natursteinarbeiten Treppen- und Podestanlagen
- Ortgang- und Traufverbreiterung, Rinnen, Fallrohre
und Standrohre
- Fenstererneuerung
- Erneuerung WE-Türen im Treppenhaus
- Erneuerung der Haustüren
- Erneuerung der Briefkastenanlagen
- Erneuerung Kellerhoftüren
- Einbau T30-Türen in Keller und Dachgeschoss
- Elektroarbeiten mit Einbau Videosprechanlage
- Maurerarbeiten Treppenhaus, Außen und Kellerfenster
- Kellerdeckendämmung
- Dämmung der obersten Geschossdecke Nr. 34 und 36
- Umgestaltung Außenanlage

Die Arbeiten diverser Gewerke werden entsprechend vor
oder nach der Gerüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489

Gemeinsame Ortsbesichtigungen finden nicht statt.
Der Bieter hat sich selbst, vor Angebotsabgabe, an der
Baustelle hinreichend zu innformieren.
Bedenken  gegen die vorgesehene Ausführung sind vor
Angebotsabgabe geltend zu machen.

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Maurerarbeiten

1.1
Maßgebend für die Lieferung und Ausführung der
Leistungen sind die ATV in der VOB-Teil C und weitere
DIN-Vorschriften.
Alle Leistungen sind nach dem zum Zeitpunkt der
Ausführung geltenden Normen, Verordnungen, Richtlinien
etc. auszuführen.

Weiterhin gelten sämtliche europäischen und nationalen
Vorschriften,
Merkblätter, Stoff- und Prüfnormen usw. jeweils in
ihrer aktuellen Fassung.

Als vereinbart gelten weiterhin die
Herstellerverarbeitungs- angaben, Zulassungen und
Empfehlungen der jeweiligen Fachverbände.

Folgende Vorschriften sind besonders zu beachten:

GEG  Gebäudeenergiegesetz

Unfallverhütungsvorschriften/ Regeln der BG Bau
(Berufsgenossenschaft der Bauwirtschaft)
BGV  BG-Vorschriften
BGR  BG-Regeln
BGI  BG-Informationen
BGG  BG-Grundsätze
BetrSichV  Betriebssicherheitsverordnung mit den
dazugehörigen Technischen Regeln ,TRBS"
a.a.R.d.T.  "Allgemein anerkannten Regeln der Technik"

Die Baustellenordnung der Covivio Immobilien GmbH

DIN 4102  Brandverhalten von Baustoffen und Bauteilen
DIN 4109  Schallschutz im Hochbau
DIN 4108  Wärmeschutz im Hochbau

TRAV  Technische Regeln für die Verwendung von
  absturzsichernden Verglasungen
BauO NRW  Landesbauordnung für das Land Nordrhein-
  Westfalen

DIN 18299  Allgemeine Regelungen für Bauarbeiten
jeder Art.

DIN 18330 Maurerarbeiten

1.2
Grundsätzlich sind nur Produkte zu verarbeiten die
entsprechend den europäischen Richtlinien eine
CE-Kennzeichnung unterliegen und besitzen.
Bezüglich der Wärmeleitfähigkeit sind zusätzlich zur
CE-Kennzeichnung Produkte zugelassen, die zudem einer
Fremdüberwachung einer von Ländern zugelassenen Stelle
unterliegen und entsprechend überwacht sind.

1.3
Der Auftragnehmer hat vor Anfertigung der Leistungen
ein örtliches Aufmaß zu nehmen.
Die Angaben von Achsen, Fluchten und Höhen sind den
Bauplänen u. der Statik zu entnehmen und an der
Baustelle vor Beginn der Arbeiten zu überprüfen.

1.4
Mit Unterzeichnung des Angebotes erklärt der AN, dass
von ihm sämtliche gesetzlichen, behördlichen und
berufsgenossen- schaftliche Auflagen erfüllt werden,
die zur Ausführung beschriebenen Leistungen
erforderlich sind.
Für die Ausführung der Arbeiten ist Fachpersonal in
ausreichender Zahl einzusetzen.
Der Auftragnehmer hat dafür Sorge zu tragen, dass
während der Ausführung seiner Leistungen immer
mindestens ein fließend deutschsprechender Mitarbeiter
seiner Firma mit Weisungsbefugnis auf der Baustelle
anwesend ist.
1.5
Bei Arbeiten in bewohnten Häusern erwartet der
Auftraggeber (AG) vom Auftragnehmer (AN) tatkräftige
Unterstützung bei den Bemühungen, berechtigten
Mieterwünschen zu entsprechen. Dazu gehören
insbesondere folgende Verpflichtungen:
Alle Handwerker/ Mitarbeiter des AN haben die
Verpflichtung, Kunden (Mietern) höflich und hilfsbereit
zu begegnen.
In Gesprächen mit den Mietern ist das Bemühen von
Covivio um einen verbesserten Kundenservice/-dienst
herauszustellen.
1.6
Die Mieter sind rechtzeitig vor Durchführung von
Arbeiten zu verständigen, ggf. durch Aushang im
Treppenhaus oder auch individuelle Terminvereinbarung
mit dem einzelnen Mieter.
1.7
Möbel und sonstiges Mietereigentum, Bodenflächen und
angrenzende Bauteile etc. im Bereich der
auszuführenden Arbeiten sind durch Folie, evtl.
Schaltafeln oder Ähnliches gegen Beschädigungen
jeglicher Art zu schützen.
Verschuldete Schäden sind sofort, spätestens innerhalb
von 2 Arbeitstagen nach Beauftragung, durchzuführen.
Sofern die Frist aus Gründen, die der AN nicht zu
vertreten hat, nicht einzuhalten ist, ist der AG
unverzüglich zu unterrichten.

1.8
Wird in der Leistungsbeschreibung ein Fabrikat mit dem
Zusatz "oder gleichwertiger Art" vorgegeben, so ist die
Gleichwertigkeit als Mindestforderung zu verstehen.
Ist ein Fabrikat nach dem Zusatz "oder gleichwertiger
Art" in den vorgesehenen Freiraum für "Angebotenes
Fabrikat" vom Bieter nicht eingetragen, so gilt im
Falle der Auftragserteilung das vom Auftraggeber
eingetragene Fabrikat als vereinbart.
Die Gleichwertigkeit angebotener Fabrikate oder
Materialien ist vom AN durch Prüfzeugnisse, Prospekte,
Muster oder anderweitig darzulegen.

1.9
Besondere Hinweise Feuergefährdende Arbeiten
Das Lagern von Druckgasflaschen in Treppenhäusern,
Durchgängen und Durchfahrten ist untersagt.
Bei Arbeiten mit brennbaren Gasen muss ein
Feuerlöscher, tragbar, nach DIN EN 3-8:2015-07
vorhanden sein.
Bei Arbeiten mit offener Flamme an Flächen mit
brennbaren Materialien (bspw. Dachabdichtung) ist je 20
m² Bearbeitungsfläche mindestens 1 Feuerlöscher im
Arbeitsbereich vorzuhalten.
Die Merkblätter VdS Schadenverhütung, Köln:
VdS 2021 - Baustellen - Unverbindlicher Leitfaden für
ein umfassendes Schutzkonzept, sowie
VdS 2008 - Feuergefährliche Arbeiten; Richtlinien für
den Brandschutz sind zu beachten

1.10
Abfallbeseitigung
Jegliches Restmaterial, Verschnitt, Bruch,
Verpackungsmaterial, Strahlmittel und dergleichen sind
vom Auftragnehmer kostenlos zu beseitigen.
Die einschlägigen allgemeinen und kommunalen
Vorschriften über die Entsorgung von Sonderabfall sind
zu beachten. Die Entsorgung von Abfällen, Abbruchmassen
und Bauschutt umfasst die
Verwertung entsprechend den Vorschriften, Satzungen des
Abfallverwertungsbetriebes bzw. der
Gemeinde und behördlichen Auflagen. Das Sortieren,
Zwischenlagern und getrennte Laden und
Transportieren ist danach in den Preis
einzukalkulieren.
Der Nachweis über die ordnungsgemäße Entsorgung kann
verlangt werden.
Sollten Container bauseits bereitgestellt werden,
erfolgt eine Umlage der Kosten, deren Höhe oder
Anteil zuvor mit dem Auftragnehmer vereinbart wird.

1.11
Toleranzen und Qualitäten
Für die Qualitätsbeurteilung der abzunehmenden Leistung
gelten DIN 18202 und DIN 18203,
Standardanforderungen, bis auf Boden- und Wandbeläge:
Hier gelten für Ebenheitstoleranzen DIN 18202,
Tabelle 3, Zeile 4 und Zeile 7 (erhöhte Anforderungen).

1.12
Schutz der Leistungen
Grundsätzlich ist während der Bauzeit vom AN der
ausreichende Schutz - erforderlichenfalls auch
über die VOB- Grundleistung "Schutz der Leistung"
hinausgehend - aller erbrachten Leistungen
einschließlich Unterhalt und termingerechter Entsorgung
der Schutzleistungen sowie der Reinigung der zu
übergebenden Leistung zu gewährleisten.

1.13
Erscheinungsbild
Das Erscheinungsbild der Baustelle hat permanent
vorbildlichen Charakters zu sein.

1.14
Material- u. Unterkunftsräume werden bauseitig nicht
zur Verfügung gestellt.

1.15
Bauaufzüge werden bauseitig nicht zur Verfügung
gestellt.

1.16
Strom u. Wasseranschlüsse sind an der Baustelle
vorhanden.  Anteiligen Verbrauchskosten werden mit 0,3%
von der Schlussrechnung in Abzug gebracht.

### Bereich 1 Maurer Leimgardtsfeld 32-38

#### Abschnitt 1.1 Arbeiten im Treppenhaus nach Elektro

*Hinweis*
Die Breite der Wandschlitze ist per Fotodokumentation
(unter Verwendung eines Maßstabs) nachzuweisen

**1.1.10 Öffnungen der Zählerkästen schliessen**
*** Bedarfsposition ohne GB
Vorhandene Öffnungen im Mauerwerk schließen,
einschl. Herstellen der erforderlichen
Zahnung und des 2-lagigen
Verputzes, Mauerwerk 1/2 Stein stark, in fix und
fertiger Arbeit. Aufgemessen wird die
ehemalige vorhandene Öffnung.
Menge: 1,000 m²

**1.1.20 Deckendurchbohrungen schliessen**
Deckendurchbohrungen in 10-15 cm starken
Stahlbetondecken bis zu einer Größe von
6/6 cm schliessen und Anschlüsse verputzen.
Menge: 16,000 Stck

**1.1.30 Wandschlitze bis zu einer Breite von 6 cm**
Wandschlitze (neue Leitungen der Videosprechanlage)bis
zu einer Breite von 6 cm
sauber schließen und an den vorhandenen
Wandputz übergangslos angleichen.

Tiefe bis ca. 5 cm
Menge: 60,000 m

**1.1.40 Wandschlitze bis zu einer Breite von 12 cm**
*** Bedarfsposition mit GB
Wandschlitze (neue Leitungen der Videosprechanlage) bis
zu einer Breite von 12 cm
sauber schließen und an den vorhandenen
Wandputz übergangslos angleichen.

Tiefe bis ca. 5 cm
Menge: 20,000 m

**1.1.50 Wandschlitze bis zu einer Breite von 20 cm**
*** Bedarfsposition ohne GB
Wandschlitze bis zu einer Breite von 20 cm
sauber schließen und an den vorhandenen
Wandputz übergangslos angleichen.

Tiefe bis ca. 8 cm
Menge: 1,000 m

**1.1.60 Wandschlitze bis zu einer Breite von 40 cm**
*** Bedarfsposition ohne GB
Wandschlitze bis zu einer Breite von 40 cm
sauber schließen und an den vorhandenen
Wandputz übergangslos angleichen.

Tiefe bis ca. 12,5 cm
Menge: 1,000 m

**1.1.70 Alte Dose schließen**
*** Bedarfsposition ohne GB
Alte Dose schließen
Nicht mehr benötigte Schalter- oder Steckdose
sauber schließen und an den vorhandenen
Wandputz übergangslos angleichen.
(Nur für Dosen die nicht im Bereich der
zu verputzenden Schlitze liegen)
Menge: 1,000 St

**1.1.80 Kunststeinsockel ergänzen**
*** Bedarfsposition mit GB
Kunststeinsockel (Ausführung wie Bestand oder ähnlich)
liefern und fachgerecht im Bereich der zu bearbeitenden
Wandschlitze einsetzen.

Höhe bis ca. 10 cm
Breite bis ca. 35 cm
Menge: 20,000 Stck

**1.1.90 Brandschutzkanal**
*** Bedarfsposition ohne GB
Im Bereich der Kopfwände (Aufzugseite) sind im Bereich
der Decken-/Wandanschlüsse die auf Putz verlegten
Elektroleitungen in Brandschutzqualität F90 inkl.
Unterkonstruktion und fachgerechtem Anschluss zu den
flankierenden Bauteilen.nach Herstellervorschrift
abzuschotten.

Die Oberfläche ist malerfertig herzustellen

Abwicklung: ca. 30cm x 25 cm

gewähltes Fabrikat__________________
Menge: 1,000 m

#### Abschnitt 1.2 Kellerfenster

*Hinweis*
Die Positionen für den Einbau von Kellerfenstern
verstehen sich
in fix und fertiger Arbeit, einschließlich aller
erforderlichen Nebenarbeiten, insbesondere:
Ausbau des alten Stahl-, Holz- oder Kunststofffensters
Nachmauern und -putzen der beschädigten Wangen und der
Brüstung, auch zum Anpassen an die Maße des neuen
Fensters
Anlegen einer neuen Brüstungsabdeckung, mit Gefälle vom
Fenster wegführend.
Verglasung aus Einscheibensicherheitsglas 4 mm
Putz wird ausschließlich aus Zementmörtel (M10, bzw.
PIII) hergestellt, an die bestehenden Wandflächen
angeglichen und geglättet. Die Abdeckung der Brüstung
ist aus Zementmörtel oder -estrich herzustellen und
ebenfalls zu glätten.

**1.2.10 1-flgl. Stahlkellerfenster 60 x 40**
*** Bedarfsposition ohne GB
Stahlkellerfenster, feuerverzinkt mit zu öffnenden
Glas- und Stahlgitterflügeln wie im Vortext beschrieben
liefern und einbauen
Ausführung: Einflügelig
Maße: ca. 60 cm x 40 cm
Menge: 1,000 St

**1.2.20 1-flgl. Stahlkellerfenster 80 x 60**
*** Bedarfsposition ohne GB
Stahlkellerfenster, feuerverzinkt mit zu öffnenden
Glas- und Stahlgitterflügeln wie im Vortext beschrieben
liefern und einbauen
Ausführung: Einflügelig
Maße: ca. 80 cm x 60 cm
Menge: 1,000 St

**1.2.30 2-flgl. Stahlkellerfenster 100 x 80**
*** Bedarfsposition mit GB
Stahlkellerfenster, feuerverzinkt mit zu öffnenden
Glas- und Stahlgitterflügeln wie im Vortext beschrieben
liefern und einbauen
Ausführung: Zweiflügelig
Maße: ca. 100 cm x 80 cm
Menge: 2,000 St

**1.2.40 1-flgl. Stahlkellerfenster 86 x 50**
Stahlkellerfenster, feuerverzinkt mit zu öffnenden
Glas- und Stahlgitterflügeln wie im Vortext beschrieben
liefern und einbauen
Ausführung: Einflügelig
Öffnungsmaße: ca. 86 cm x 50 cm
Menge: 2,000 St

**1.2.50 1-flgl. Stahlkellerfenster 67 x 42**
Stahlkellerfenster, feuerverzinkt mit zu öffnenden
Glas- und Stahlgitterflügeln wie im Vortext beschrieben
liefern und einbauen
Ausführung: Einflügelig
Öffnungsmaße: ca. 67 cm x 42 cm
Menge: 4,000 St

**1.2.60 1-flgl. Stahlkellerfenster 48 x 42**
Stahlkellerfenster, feuerverzinkt mit zu öffnenden
Glas- und Stahlgitterflügeln wie im Vortext beschrieben
liefern und einbauen
Ausführung: Einflügelig
Öffnungsmaße: ca. 48 cm x 42 cm
Menge: 2,000 St

**1.2.70 1-flgl. Stahlkellerfenster 80 x 100**
Stahlkellerfenster, feuerverzinkt mit zu öffnenden
Glas- und Stahlgitterflügeln wie im Vortext beschrieben
liefern und einbauen
Ausführung: Einflügelig
Öffnungsmaße: ca. 80 cm x 100 cm
Menge: 3,000 St

**1.2.80 1-flgl. Stahlkellerfenster 65 x 50**
Stahlkellerfenster, feuerverzinkt mit zu öffnenden
Glas- und Stahlgitterflügeln wie im Vortext beschrieben
liefern und einbauen
Ausführung: Einflügelig
Öffnungsmaße: ca. 65 cm x 50 cm
Menge: 2,000 St

#### Abschnitt 1.3 Kelleraußentüren

**1.3.10 Kellerhofttüren aus Holz ausbauen**
*** Bedarfsposition mit GB
Türen unterschiedlicher Größe aus Holz einschl.
Futter und Bekleidung vorsichtig ausbauen und
fachgerecht entsorgen. Beiputz und beimauern als
Vorbereitung zum Einbau einer neuern Tür ist
einzukalkulieren.

ca. 0,90*2,00m
Menge: 4,000 St

**1.3.20 Kellerhofttüren aus Stahl ausbauen**
*** Bedarfsposition ohne GB
Luftschutztüren unterschiedlicher Größe aus Stahl
einschl.
Rahmen vorsichtig ausbauen und fachgerecht entsorgen.
Beiputz und beimauern als Vorbereitung zum Einbau einer
neuern Tür ist einzukalkulieren.

ca. 0,90*2,00m
Menge: 1,000 St

**1.3.30 Türöffnungen schliessen**
*** Bedarfsposition ohne GB
Mauerwerk, Kalksandstein herstellen, d
<= 25cm, bis 2,00m²
Mauerwerk aus KS12, M 5, in allen Geschossen
fachgerecht herstellen.
Mauerwerksdicke: größer 12,5 cm bis einschl. 25 cm
Flächen bis einschließlich 2,00 m²

Oberhalb der untersten und unterhalb der obersten
Steinlage ist jeweils eine Bitumenbahn als
Horizontalsperre einzubauen.
Menge: 1,000 m²

**1.3.40 Außenwandputz**
*** Bedarfsposition ohne GB
Außenwandputz, fachgerecht einlagig als
Reparaturputz bis 2,00 cm stark herstellen.Der
Untergrund ist
entsprechend vorzubereiten. Der Putz ist an die
angrenzenden Flächen anzuarbeiten. Die Oberfläche ist
abzureiben und zu glätten. Einschl. Vorspritzen der
Wandfläche.
Material: Zement-, oder Kalk-Zementputz
Menge: 1,000 m²

**1.3.50 Innenwandputz**
*** Bedarfsposition ohne GB
Innenwandputz, fachgerecht einlagig
als Reparaturputz
bis 2,00 cm stark herstellen.
Der Untergrund ist entsprechend vorzubereiten. Der
Putz
ist an die angrenzenden Flächen anzuarbeiten. Die
Oberfläche
ist abzureiben und zu glätten. Einschl. Vorspritzen
der Wandfläche.
Material: Zement-, oder Kalk-Zementputz
Menge: 1,000 m²

#### Abschnitt 1.4 Türöffnungen für T30Brandschutztüren vorbereiten

**1.4.10 Keller- und Speicherzugangstüren aus Holz ausbauen**
Türen unterschiedlicher Größe aus Holz einschl.
Futter und Bekleidung vorsichtig ausbauen und
fachgerecht entsorgen. Beiputz und beimauern als
Vorbereitung zum Einbau einer neuern Tür ist
einzukalkulieren.

ca. 0,90*2,00m
Menge: 6,000 St

**1.4.30 Vorhandene Türöffnung schneiden**
Vorhandene Türöffnung durch
Schneiden einer, bzw. beider Wangen auf das nächste
Normmaß vergrößern.Einschl. dem Beimauern und Beiputzen
von Fehlstellen in den Wangen.
Wanddicke, einschl. Putz und Belag: bis einschl. 24cm
Menge: 6,000 St

**1.4.40 Fertigteilsturz einbauen**
*** Bedarfsposition mit GB
Zulage zu allen Positionen "Türöffnung vergrößern...":
Ausbau des alten Sturzes, Stemmen der neuen Auflager in
ausreichender Größe und Einbau eines neuen
Stahlbetonsturzes,  einschl. beidseitigem Putz.
Abrechnung je eingebautem Sturz

nur bei Erfordernis und auf Anweisung der Bauleitung
Menge: 6,000 St

**1.4.50 Türöffnung verkleinern, Wanddicke bis 24cm**
*** Bedarfsposition ohne GB
Vorhandene Türöffnung für T30-Tür auf das nächste
Normmaß  verkleinern. Einschl. dem Verputzen der
beigeklebten Stelle und Einlegen eines
Armierungsgewebes.  Wanddicke, einschl. Putz und Belag:
bis einschl. 24cm
Menge: 6,000 St

#### Abschnitt 1.5 Abbruch- und Putzarbeiten im Treppenhaus

**1.5.10 Wandplattierung abbrechen**
*** Bedarfsposition ohne GB
Wandplattierung, im Dünnbett geklebt oder im
Mörtel verlegt bis auf festen Untergrund abbrechen.
Das Vorputzen von Vertiefungen im Mauerwerk
tiefer 2,5 cm (gemessen von Oberkante Verputz)
wird gesondert vergütet, und ist nur nach
Rücksprache mit der Bauleitung auszuführen.
Menge: 1,000 m²

**1.5.20 Innenwandputz herstellen, über 1 m²**
*** Bedarfsposition ohne GB
Innenwandputz fachgerecht als Reparaturputz
bis 2 cm stark herstellen. Der Untergr  und ist
entsprechend
vorzubereiten. Der Putz ist an die angrenzenden Flächen
anzuarbeiten. Die Oberfläche ist dem vorh. Putz
anzugleichen.
In Rechnung stellen ist die Summe aller einzelnen
Putzflächen. Im Aufmass sind die einzelnen Flächen
aufzuführen.
Material: Putzmörtel PIV bzw. B4/20/2
In Einzelflächen über 1,00 m²
Menge: 1,000 m²

**1.5.30 Zulage: Schließen tiefer Wandbeschädigungen**
*** Bedarfsposition ohne GB
Zulage zu Putzpositionen für:
Schließen tiefer Wandausbrüche (z.B. nach Stemmarbeiten

in Hochlochziegel, Schwemmstein, etc...)
- Ist vor Ausführung bei der Bauleitung schriftlich
anzuzeigen -
Menge: 1,000 m²

**1.5.40 Zulage: Ausgleichsputz**
*** Bedarfsposition ohne GB
Zulage zu Putzpositionen:
Ausgleichsputz, bzw. mehrlagige Ausführung bei
Putzdicken,
die in der Fläche im Mittel 3 cm überschreiten

- Ist vor Ausführung bei der Bauleitung schriftlich
anzuzeigen -
Menge: 1,000 m²

**1.5.50 Türen in der Höhe vergrössern, d > 37cm**
*** Bedarfsposition ohne GB
Vorhandene Türöffnung, in der Höhe um bis zu 25 cm
durch Einbau eines Betonsturz und entfernen des vorh.
Mauerwerks und des vorh. Sturz, auf ca. 2,10 m
vergrössern.
Einschl. dem Verputzen der beigemauerten, bzw.
abgestemmten Flächen und des Sturzes sowie Einlegen
eines Armierungsgewebes.
Wanddicke, einschl. Putz und Belag: über 37cm

Bauteil: Hauseingangstüren
Menge: 1,000 St

**1.5.60 Innenfensterbank ausbauen**
*** Bedarfsposition ohne GB
Schadhafte Innenfensterbänke unterschiedlicher
Materialien einschl. etwaiger
vorhandenen Scheuerleisten ausbauen und
die Flächen so herrichten, daß eine
Naturstein-Innenfensterbank mit seitl.
Scheuerleisten eingesetzt werden kann.
Menge: 1,000 m

**1.5.70 Serizzo-Granit -Innenfensterbänke bis 15 cm**
*** Bedarfsposition ohne GB
Serizzo-Granit -Innenfensterbänke bis 15 cm breit,
deutsch-gelb, mit abgerundeten Ecken und
gebrochenen Vorderkanten, alle sichtbaren
Seiten poliert, 20 mm dick. frei Verwendungsstelle
liefern, in voller Mörtelbettung verlegen, sowie
Beiputzen der
anschließenden Putzflächen.
Menge: 1,000 m

#### Abschnitt 1.6 Rückbau Blumenkästen außen und Abmauerung

**1.6.10 Gemauerte Blumenkästen zurückbauen**
Gemauerte Blumenkästen auf den Balkonen, Loggien und
Mauerscheiben außen, bis auf den Mauervollstein
zurückbauen und das Abbruchmaterial fachgerecht
entsorgen.

Außenmaße der Kästen ca. 30cm * 50 cm

Abrechnung nach lfdm
Menge: 45,000 m

**1.6.20 Aufmauerung in Mauerwerksstärke**
Die verbleibenden Mauerwerksscheiben aus der
Vorposition sind mit zu lieferdenen KS-Steinen bis auf
eine zu erzielende Brüstungshöhe von mind. 90cm über
FFB aufzumauern.
Eine Verzahnung mit dem Altbestand ist herzustellen.
Die neue Abmauerung ist vorder- und rückseitig auf das
Niveua des Bestandsputzes mit Kalkzementputz zu
verputzen.

Dicke: 24cm
Menge: 18,000 m²

### Bereich 2 Stundenlohnarbeiten

#### Abschnitt 2.1 Text nicht vorhanden !

**2.1.10 Fachhandwerker**
*** Bedarfsposition ohne GB
Fachhandwerker für unvorhergesehne Arbeiten zum
Nachweis

-nur auf Anordnung der Bauleitung-
Menge: 1,000 Std

**2.1.20 Bauhelfer**
*** Bedarfsposition ohne GB
Bauhelfer für unvorhergesehne Arbeiten zum Nachweis

-nur auf Anordnung der Bauleitung-
Menge: 1,000 Std
